# Sanierung Rathaus Maikammer
Angebotsaufforderung (GAEB DA XML 3.2, DA83)
Projekt: 497
Währung: EUR
Auftraggeber: Verbandsgemeinde Maikammer, Immengartenstraße 24, 67481 Maikammer, Deutschland
Erstellt mit: SOFTTECH GmbH / GXML Toolbox V3.3 R20230503, AVANTI pro 2025, 16.09.2026

## 19 Bodenbelagsarbeiten
Datum: 02.07.2025

*Hinweis: KURZBESCHREIBUNG DER BAUMASSNAHME*
KURZBESCHREIBUNG DER BAUMASSNAHME

Der Auftraggeber, die VG Maikammer beabsichtigt die Teilsanierung und Brandschutzertüchtigung des Rathausgebäudes vorzunehmen.
Die Sanierung erstreckt sich über das gesamte Gebäude. Das Gebäude ist in Massivbauweise errichtet. Die Dachkonstruktion als Holzkonstruktion mit mehreren Pultdächern umschließt eine innenliegende Flachdachfläche mit Zugangstüren in den Dachraum. Aktuell kann die Dachfläche nur über eine Ausstiegsluke erreicht werden. Das Gebäude ist unterteilt in Untergeschoss, Erdgeschoss, Obergeschoss und Dachgeschoss mit innenliegendem Treppenhaus.

Die durchgeführten wesentlichen Hauptmaßnahmen sind nachfolgend stichpunktartig aufgeführt:
     - Errichtung eines Aufzuges im inneren des Gebäudes
     - Anbau Nordseite analog zum Bestandsgebäude
     - Erweiterung im Bereich des Ratsaals und Erneuerung der Fassade

Im Innenbereich werden die Wand- und Deckenkonstruktionen brandschutztechnisch ertüchtigt. Für das Bilden neuer Brandabschnitte werden Brandschutztüren an verschiedenen Positionen eingebracht.

Die Ausführung soll mit den Umbau- u. Rückbauarbeiten im Innen- und Außenbereich ab dem 01.09.2025 beginnen und ohne Unterbrechungen durchgeführt werden.

Es ist auf die Einhaltung der Sicherheitsbestimmungen zu achten. Sicherheitsmaßnahmen, die zur Durchführung der ausgeschriebenen Leistung notwendig sind, sind Sache des Auftragnehmers.

Arbeitsbereiche sind jeweils zum Feierabend besenrein zu hinterlassen. Es dürfen am Bau keine festen Plätze für Arbeitspausen, Umkleiden o. ä. eingerichtet werden.

Es ist unbedingt darauf zu achten, dass keine Mahlzeitreste, Flaschen, Zeitungen u. ä. auf der Baustelle verbleiben.

*Hinweis: VORBEMERKUNGEN ZUM LEISTUNGSVERZEICHNIS*
VORBEMERKUNGEN ZUM LEISTUNGSVERZEICHNIS

0.1 Angaben zur Baustelle

0.1.1 Das Gebäude liegt an der Immengartenstraße 24 in 67481 Maikammer in  einem Wohngebiet. Die von der Baustelle herrührenden Lärmemissionen dürfen die zulässigen Wirkpegel nicht überschreiten. Der Auftragnehmer hat hierzu, zum einen Baumaschinen einzusetzen, die den jeweiligen neuesten Emissionsvorschriften entsprechen, und ggf. aktive Schallschutzmaßnahmen an den einzelnen Geräten und Arbeitsplätzen vorzusehen. Das Gebäude ist komplett freistehend, angrenzend an das Rathausgebäude ist ein Feuerwehrgebäude angebaut. Parkmöglichkeiten direkt am Gebäude bestehen während der Bauphase nicht. Im Zuge der Baumaßnahme können die befestigten Flächen für die Baustelleneinrichtung zur Verfügung stehen. Auf der Westseite gibt es einen Zugang zum Gebäude angrenzend an die Feuerwehr  Auf der Vorderseite befindet sich der Hauptzugang mit innenliegendem Treppenhaus.Die Bauarbeiten dürfen grundsätzlich nur Mo. - Fr. zwischen 6.00 Uhr und 20.00 Uhr, sowie bei Bedarf Sa. von 6.00 Uhr bis 14.00 Uhr durchgeführt werden. Arbeiten außerhalb dieser Zeit bedürfen der besonderen Genehmigung durch die Bauherrschaft.

0.1.2 Immissions- bzw. klimatische oder betriebliche Bedingungen bestehen nicht. Bei den Arbeiten mit Kran ist zu beachten, dass der Funkturm außer Betrieb gesetzt werden muss. Gleiches gilt für Arbeiten auf dem Dach. Die Angaben zu den Sicherheitsabständen sind zu beachten und die Abschaltung rechtzeitig beim Bauherr zu beantragen.

0.1.3 Das Gebäude ist 2-geschossig und komplett unterkellert. Das Dachgeschoß mit innenliegender Dachkonstruktion kann ausschließlich über eine Dachausstiegsluke erreicht werden.

0.1.4 Die umliegenden Straßen sind Gemeindestraßen mit Gegenverkehr und normalem Verkehrsaufkommen

0.1.5 Die für die Baustelleneinrichtung zugewiesenen Verkehrs-, Lagerflächen und Containerstellflächen müssen mit einem Bauzaun abgegrenzt werden. Der angrenzende Kostenpflichtige Parkplatz kann während der Bauphase genutzt werden. Dieser liegt direkt auf dem Nachbargrundstück.
Das zulässige Gewicht je Fahrzeug beträgt 2,8 t.

0.1.6 Transportwege sind den Grundrissplänen und dem Lageplan zu entnehmen.

0.1.7 Eine Übergabestation der Wasser- u. Elektroversorgung wird bauseits zur Verfügung gestellt.

0.1.8 Räumliche Nutzung innerhalb des Gebäudes stehen nicht zur Verfügung.

0.1.9 Die Bodenverhältnisse sind dem Bodengutachten zu entnehmen. Dieses kann auf Anfrage überstellt werden!

0.1.10 entfällt!

0.1.11 entfällt!

0.1.12 Die zu entsorgenden Baustoffe sind gemäß den im Leistungsverzeichnis angegebenen Abfallschlüsseln zu entsorgen !

0.1.13 entfällt!

0.1.14 entfällt!

0.1.15 entfällt!

0.1.16 entfällt!

0.1.17 entfällt!

0.1.18 Allgemeine Maßnahmen der Baustellenverordnungen sind einzuhalten.

0.1.19 Besondere Anordnungen, Vorschriften und Anweisungen im Bezug auf Kanäle, Leitungen, Straßen und Wege sind vom jeweiligen Eigentümer zu erfragen.

0.1.20 Am Projekt sind schadstoffhaltige Materialien vorhanden. Die Art und Lage, bzw. betroffenen Bauteile sind dem Bericht zur Schadstoff Untersuchung der Firma ROMAG  zu entnehmen. Der Prüfbericht kann auf Anfrage überstellt werden.

0.1.21 entfällt!

0.1.22 Über die gesamte Baumaßnahme werden ca. 12 Gewerke am Gebäude beschäftigt sein.

0.2 Angaben zur Ausführung

0.2.1 Die Durchführung der Baumaßnahme ist in einem Abschnitt vorgesehen. Arbeits- bzw. Leistungseinschränkungen ergeben sich im Laufe der Abbrucharbeiten, da angrenzende Räume im Sanierungsbereich unzugänglich gemacht werden.

0.2.2 Das Gebäude bleibt während der Sanierungsmaßnahme nicht in Betrieb.

0.2.3 Die allgemeinen Anforderungen an Schutz- u. Sicherheitsmaßnahmen sind einzuhalten und Aufgabe des Auftragnehmers.

0.2.4 Die Sicherung gegen unerlaubten Zutritt Fremder ist zu gewährleisten, d. h. dass das Gebäude während und nach den Arbeiten entsprechend verschlossen wird.

0.2.5 Der AN muss gewährleisten, dass die Feuerwehrflächen jederzeit zugänglich und sauber sind, dass keine Unfallgefahr durch deponiertes Material oder Abfall entsteht. Die Feuerwehrzufahrt wird während der Baumaßnahme umgelegt und auf der Südseite des Gebäudes hergestellt.

0.2.6 Das Gerüst ist so zu schützen, dass keine Unbefugten auf das Gerüst gelangen können.

0.2.7 Das Außengerüst wird für die Dachdeckerarbeiten, Rohbauarbeiten, WDVS Arbeiten, Verputzarbeiten, Zimmererarbeiten in den Sanierungs- und Arbeitsbereichen errichtet. Die entsprechenden Bereich sind im Lageplan eingetragen. Eine Mitbenutzung von Aufenthalts-, Lagerräume und Einrichtungen durch Fremde bestehen nicht.

0.2.8 Einrichtungen soweit notwendig sind über die gesamte Bauzeit vorzuhalten.

0.2.9 entfällt!

0.2.10 entfällt!

0.2.11 entfällt!

0.2.12 Der AN hat die Eignung zur Durchführung der Baumaßnahme gemäß Aufforderung des AG nachzuweisen.

0.2.13 Ausgebaute bzw. anfallende Materialien sind entsprechend ihrer Verwertung zu entsorgen.

0.2.14 Preise für anfallende Abbruchmaterialien beinhalten Transport- und Entsorgungskosten. Mengennachweise sind nach Aufforderung des AG vorzulegen.

0.2.15 entfällt!

0.2.16 Der Transport der Materialien übernimmt ausschließlich der AN. Ein Baukran wird für die Materialtransporte im Außenbereich bauseits zur Verfügung stehen. Sollte eine Bedienung erforderlich werden ist dies mit der entsprechenden Firma abzustimmen und kostenpflichtig.

0.2.17 entfällt!

0.2.18 entfällt!

0.2.19 entfällt!

0.2.20 entfällt!

0.2.21 Soweit vorhanden können Abrechnungen nach Zeichnungen und Tabellen erstellt werden

0.4 Einzelangaben zu Nebenleistungen

0.4.1 Nebenleistungen, soweit sie in der Leistungsbeschreibung nicht erwähnt sind, sind in die E.-Preise einzukalkulieren

0.4.2 Auf besondere Leistungen, soweit diese anfallen, wird in der Leistungsbeschreibung hingewiesen.

*Hinweis: ZUSÄTZLICHE TECHNISCHE VERTRAGSBEDINGUNGEN*
ZUSÄTZLICHE TECHNISCHE VORBEMERKUNGEN

Grundlage für die Ausführung sind die allgemein anerkannten Regeln der Technik, insbesondere wird verwiesen auf:

VOB Teil C Allgemeine Technische Vertragsbedingungen für Bauleistungen (ATV) DIN 18299, Ziffer 0, Normen und deren Gleichwertigkeit und die Allgemeine Regelungen für Bauarbeiten jeder Art.

Insbesondere wird verwiesen auf:

- DIN 18459 Abbruch- u. Rückbauarbeiten
- DIN 18365 Bodenbelagarbeiten

Angaben zur Ausführung:
Die Maßnahmen beziehen sich auf die gesamte Baumaßnahme.
Die vertikalen und horizontalen Förderwege sind für alle Materialtransporte und Abbrucharbeiten bei der Kalkulation zu berücksichtigen. Die Förderwege sind den beigefügten Planunterlagen zu entnehmen.

Es ist zu beachten, dass im Bereich des Hauptgebäudes mehrere Teilflächen sowie Kleinflächen zu bearbeiten sind. Diese sind den beigefügten Grundrissplänen zu entnehmen.
Unabhängig davon wird empfohlen vor Angebotsabgabe eine Ortsbesichtigung durchzuführen.

Die Baubesprechungen und Jour- Fix Besprechungen sind auf Donnerstags 10 Uhr terminiert. Während der Ausführung und auf Abruf besteht Teilnahmepflicht. Dies ist bei der Kalkulation zu berücksichtigen

Bestandteil der Ausschreibung sind:

- Lageplan
- Baustelleneinrichtungsplan
- die Architektenzeichnungen

### 01 Bodenbelagsarbeiten

#### Teilleistung 01.01 Baustelleneinrichtung

**01.01.0010 Baustelleneinrichtung**
Baustelleneinrichtung für sämtliche, in der Leistungsbeschreibung aufgeführten Leistungen einrichten,
vorhalten und räumen.
Menge: 1,000 St
DIN 276-06: 391

**01.01.0020 Schutzabdeck. Bodenfläche Folie D 0,3mm Vlies nach Bodenverlegung**
Schutzabdeckung der Bodenfläche, aus Linoleum und Nadelvliesteppich,,
Abdeckung aus Folie, Dicke 0,3 mm, 2. Lage aus Vlies, Stöße umlaufend verkleben, herstellen und beseitigen, anfallende Stoffe im Behälter des AN lagern, abfahren inkl. Entsorgungskosten.
Menge: 756,000 m2
Kostengruppe DIN 276 2018-12: 397
DIN 276-06: 393
Leistungsbereich: 034

#### Teilleistung 01.02 Neubau Nordseite Bodenbelag Linoleum

**01.02.0010 Untergrund reinigen Estrich lose Verunreinigung laden LKW AN**
Reinigen des Untergrundes aus Estrich, von grober Verschmutzung, von losen Verunreinigungen, für Bodenbelagsarbeiten, Untergrund waagerecht, aufgenommene Stoffe sammeln, auf LKW des AN laden und entsorgen, Abfall ist nicht gefährlich, nicht schadstoffbelastet.
Menge: 30,000 m2
Kostengruppe DIN 276 2018-12: 397
DIN 276-06: 352
Leistungsbereich: 033

**01.02.0020 Untergrund anschleifen absaugen Estrich**
STLB-Bau 2025-10 036
Anschleifen und Absaugen des Untergrundes aus Estrich, für Bodenbelagarbeiten.
Menge: 30,000 m2
Kostengruppe DIN 276 2018-12: 397
DIN 276-06: 352
Leistungsbereich: 036

**01.02.0030 Voranstrich auftragen PUR-Grundierung**
STLB-Bau 2025-10 025
Voranstrich auftragen, auf Boden, Untergrund Zementestrich, in einem Arbeitsgang, mit Polyurethan-Grundierung.
Menge: 30,000 m2
Kostengruppe DIN 276 2018-12: 353
DIN 276-06: 352
Leistungsbereich: 025

**01.02.0040 Boden innen Estrich Zementspachtel 1x spachteln**
STLB-Bau 2025-10 034
Boden innen, mit Estrich, Zementestrich, Rautiefe bis 0,5 mm, mit zementhaltiger Spachtelmasse einmal spachteln mit Strukturangleichung, ganzflächig.
Menge: 30,000 m2
Kostengruppe DIN 276 2018-12: 353
DIN 276-06: 352
Leistungsbereich: 034

**01.02.0050 Untergrund anschleifen absaugen Estrich**
Anschleifen und Absaugen des Untergrundes aus Zementspachtel, für Bodenbelagarbeiten.
Menge: 30,000 m2
Kostengruppe DIN 276 2018-12: 397
DIN 276-06: 352
Leistungsbereich: 036

**01.02.0060 Untergrund grundieren**
Untergrund mit geeignetem Haftgrund grundieren.
Menge: 30,000 m2
DIN 276-06: 352

**01.02.0070 Überstand Randdämmstreifen abschneiden Mineralwolle**
STLB-Bau 2024-10 036
Abschneiden des Überstandes des Randdämmstreifens aus Mineralwolle, für Bodenbelagarbeiten.
Menge: 20,000 m
Kostengruppe DIN 276 2018-12: 353
DIN 276-06: 352
Leistungsbereich: 036

**01.02.0080 Bodenbelag Linoleum Kl.43 CFL-s1 D 2,5mm marmoriert**
STLB-Bau 2025-10 036
Bodenbelag aus Linoleum DIN EN ISO 24011, mit werkseitiger Oberflächenvergütung, Einstufung DIN EN ISO 10874 Klasse 43 (industrieller Bereich, starke Beanspruchung), antistatisch, Aufladungsspannung im Begehversuch DIN EN 1815 max. 2 kV, geeignet für Stuhlrollen DIN EN 12529 Typ W, Brandverhaltensklasse DIN EN 13501-1 CFL-s1, Bewertungsgruppe Rutschgefahr R 9 ASR A1.5, Bewertungsgruppe Rutschgefahr A DGUV Information 207-006, beständig gegen Öle, Fette und Zigarettenglut,
Dicke 2,5 mm, in Bahnen, Bahnenbreite 200 cm, Oberfläche glatt, marmoriert, Farbton nach Standardkollektion, auf vollflächig gespachtelten Untergrund, Spachtelung wird gesondert vergütet, vollflächig kleben.
Menge: 30,000 m2
Kostengruppe DIN 276 2018-12: 353
DIN 276-06: 352
Leistungsbereich: 036

**01.02.0090 Verfugen Bodenbelag Linoleum Schmelzdraht**
STLB-Bau 2025-10 036
Verfugen des Bodenbelages aus Linoleum, mit Schmelzdraht, Farbton dem Bodenbelag angepasst, Abrechnung nach der Fläche des Belages.
Menge: 30,000 m2
Kostengruppe DIN 276 2018-12: 353
Leistungsbereich: 036

**01.02.0100 Sockelleiste Kunststoff hart 1tlg Dichtlippe H 70-75mm**
STLB-Bau 2025-10 036
Sockelleiste aus Kunststoff, hart, als einteiliges Profil, mit Dichtlippe, Höhe über 70 bis 75 mm, einfarbig, Farbton nach Standardkollektion, befestigen durch Kleben, Untergrund Putz.
Menge: 20,000 m
Kostengruppe DIN 276 2018-12: 353
DIN 276-06: 352
Leistungsbereich: 036

**01.02.0110 Außenecke Sockelleiste Kunststoff hart 1tlg H 70-75mm**
STLB-Bau 2025-10 036
Vorgefertigte Außenecke für Sockelleiste, Sockelleiste aus Kunststoff, hart, einteilig, mit Dichtlippe, Höhe über 70 bis 75 mm.
Menge: 1,000 St
Kostengruppe DIN 276 2018-12: 353
DIN 276-06: 352
Leistungsbereich: 036

**01.02.0120 Innenecke Sockelleiste Kunststoff hart 1tlg H 70-75mm**
STLB-Bau 2025-10 036
Vorgefertigte Innenecke für Sockelleiste, Sockelleiste aus Kunststoff, hart, einteilig, mit Dichtlippe, Höhe über 70 bis 75 mm.
Menge: 4,000 St
Kostengruppe DIN 276 2018-12: 353
DIN 276-06: 352
Leistungsbereich: 036

**01.02.0130 Enden Sockelleiste m.Endkappe abdecken Kunststoff hart 1tlg H 70-75mm**
STLB-Bau 2025-10 036
Sichtbare Enden einschl. Oberflächenbehandlung für Sockelleiste mit Endkappe abdecken, Sockelleiste aus Kunststoff, hart, einteilig, mit Dichtlippe, Höhe über 70 bis 75 mm.
Menge: 2,000 St
Kostengruppe DIN 276 2018-12: 353
DIN 276-06: 352
Leistungsbereich: 036

**01.02.0140 Anpassen Bodenbelag Linoleum**
STLB-Bau 2025-10 036
Anpassen ohne Leistenabdeckung, gerade, Bodenbelag aus Linoleum.
Menge: 3,000 m
Kostengruppe DIN 276 2018-12: 353
Leistungsbereich: 036

**01.02.0150 Übergangsprofil Alu B 25-30mm**
STLB-Bau 2024-10 036
Übergangsprofil gewölbt, aus Aluminium, sichtbare Breite über 25 bis 30 mm, befestigen durch Kleben, auf den Bodenbelag aufsetzen.
Menge: 1,500 m
DIN 276-06: 352
Leistungsbereich: 036

**01.02.0160 Abschlussprofil Alu B 25-30mm**
STLB-Bau 2025-10 036
Abschlussprofil zweischenkelig mit Aufkantung, aus Aluminium, sichtbare Breite über 25 bis 30 mm, befestigen durch Kleben, auf den Bodenbelag aufsetzen.
Menge: 1,500 m
Kostengruppe DIN 276 2018-12: 353
DIN 276-06: 352
Leistungsbereich: 036

#### Teilleistung 01.03 Hauptgebäude Bodenbelag Linoleum UG -OG

**01.03.0010 Untergrund reinigen Estrich lose Verunreinigung laden LKW AN**
Reinigen des Untergrundes aus Estrich, von grober Verschmutzung, von losen Verunreinigungen, für Bodenbelagsarbeiten, Untergrund waagerecht, aufgenommene Stoffe sammeln, auf LKW des AN ladenund entsorgen, Abfall ist nicht gefährlich, nicht schadstoffbelastet.
Menge: 225,000 m2
Kostengruppe DIN 276 2018-12: 397
DIN 276-06: 352
Leistungsbereich: 033

**01.03.0020 Untergrund anschleifen absaugen Estrich**
STLB-Bau 2024-10 036
Anschleifen und Absaugen des Untergrundes aus Estrich, für Bodenbelagarbeiten.
Menge: 225,000 m2
Kostengruppe DIN 276 2018-12: 397
DIN 276-06: 352
Leistungsbereich: 036

**01.03.0030 Voranstrich auftragen PUR-Grundierung**
STLB-Bau 2025-10 025
Voranstrich auftragen, auf Boden, Untergrund Zementestrich, in einem Arbeitsgang, mit Polyurethan-Grundierung.
Menge: 225,000 m2
Kostengruppe DIN 276 2018-12: 353
DIN 276-06: 352
Leistungsbereich: 025

**01.03.0040 Boden innen Estrich Zementspachtel 1x spachteln**
STLB-Bau 2025-10 034
Boden innen, mit Estrich, Zementestrich, Rautiefe über 1 bis 1,5 mm, mit zementhaltiger Spachtelmasse einmal spachteln mit Strukturangleichung, ganzflächig.
Menge: 225,000 m2
Kostengruppe DIN 276 2018-12: 353
DIN 276-06: 352
Leistungsbereich: 034

**01.03.0050 Untergrund anschleifen absaugen Estrich**
Anschleifen und Absaugen des Untergrundes aus Zementspachtel, für Bodenbelagarbeiten.
Menge: 225,000 m2
Kostengruppe DIN 276 2018-12: 397
DIN 276-06: 352
Leistungsbereich: 036

**01.03.0060 Untergrund grundieren**
Untergrund mit geeignetem Haftgrund grundieren.
Menge: 225,000 m2
DIN 276-06: 352

**01.03.0070 Überstand Randdämmstreifen abschneiden Mineralwolle**
STLB-Bau 2024-10 036
Abschneiden des Überstandes des Randdämmstreifens aus Mineralwolle, für Bodenbelagarbeiten.
Menge: 189,000 m
Kostengruppe DIN 276 2018-12: 353
DIN 276-06: 352
Leistungsbereich: 036

**01.03.0080 Bodenbelag Linoleum Kl.43 CFL-s1 D 2,5mm marmoriert**
STLB-Bau 2025-10 036
Bodenbelag aus Linoleum DIN EN ISO 24011, mit werkseitiger Oberflächenvergütung, Einstufung DIN EN ISO 10874 Klasse 43 (industrieller Bereich, starke Beanspruchung), antistatisch, Aufladungsspannung im Begehversuch DIN EN 1815 max. 2 kV, geeignet für Stuhlrollen DIN EN 12529 Typ W, Brandverhaltensklasse DIN EN 13501-1 CFL-s1, Bewertungsgruppe Rutschgefahr R 9 ASR A1.5, Bewertungsgruppe Rutschgefahr A DGUV Information 207-006, beständig gegen Öle, Fette und Zigarettenglut,
Dicke 2,5 mm, in Bahnen, Bahnenbreite 200 cm, Oberfläche glatt, marmoriert, Farbton nach Standardkollektion, auf vollflächig gespachtelten Untergrund, Spachtelung wird gesondert vergütet, vollflächig kleben.
Menge: 225,000 m2
Kostengruppe DIN 276 2018-12: 353
DIN 276-06: 352
Leistungsbereich: 036

**01.03.0090 Verfugen Bodenbelag Linoleum Schmelzdraht**
STLB-Bau 2025-10 036
Verfugen des Bodenbelages aus Linoleum, mit Schmelzdraht, Farbton dem Bodenbelag angepasst, Abrechnung nach der Fläche des Belages.
Menge: 225,000 m2
Kostengruppe DIN 276 2018-12: 353
Leistungsbereich: 036

**01.03.0100 Sockelleiste Kunststoff hart eintlg Dichtlippe H 70-75mm**
STLB-Bau 2024-10 036
Sockelleiste aus Kunststoff, hart, als einteiliges Profil, mit Dichtlippe, Höhe über 70 bis 75 mm, einfarbig, Farbton nach Standardkollektion, befestigen durch Kleben, Untergrund Putz.
Menge: 189,000 m
Kostengruppe DIN 276 2018-12: 353
DIN 276-06: 352
Leistungsbereich: 036

**01.03.0110 Außenecke Sockelleiste Kunststoff hart eintlg H 70-75mm**
STLB-Bau 2024-10 036
Vorgefertigte Außenecke für Sockelleiste, Sockelleiste aus Kunststoff, hart, einteilig, mit Dichtlippe, Höhe über 70 bis 75 mm.
Menge: 15,000 St
Kostengruppe DIN 276 2018-12: 353
DIN 276-06: 352
Leistungsbereich: 036

**01.03.0120 Innenecke Sockelleiste Kunststoff hart eintlg H 70-75mm**
STLB-Bau 2024-10 036
Vorgefertigte Innenecke für Sockelleiste, Sockelleiste aus Kunststoff, hart, einteilig, mit Dichtlippe, Höhe über 70 bis 75 mm.
Menge: 45,000 St
Kostengruppe DIN 276 2018-12: 353
DIN 276-06: 352
Leistungsbereich: 036

**01.03.0130 Enden Sockelleiste m.Endkappe abdecken Kunststoff hart eintlg H 70-75m**
STLB-Bau 2024-10 036
Sichtbare Enden einschl. Oberflächenbehandlung für Sockelleiste mit Endkappe abdecken, Sockelleiste aus Kunststoff, hart, einteilig, mit Dichtlippe, Höhe über 70 bis 75 mm.
Menge: 22,000 St
Kostengruppe DIN 276 2018-12: 353
DIN 276-06: 352
Leistungsbereich: 036

**01.03.0140 Anpassen Bodenbelag Linoleum**
STLB-Bau 2025-10 036
Anpassen ohne Leistenabdeckung, gerade, Bodenbelag aus Linoleum.
Menge: 23,000 m
Kostengruppe DIN 276 2018-12: 353
Leistungsbereich: 036

**01.03.0150 Anpassen Bodenbelag Linoleum an schräge Bauteile**
STLB-Bau 2025-10 036
Anpassen von Bodenbelag aus Linoleum, an schräg angrenzende Bauteile.
Menge: 12,000 m
Kostengruppe DIN 276 2018-12: 353
Leistungsbereich: 036

**01.03.0160 Übergangsprofil Alu B 25-30mm**
STLB-Bau 2024-10 036
Übergangsprofil gewölbt, aus Aluminium, sichtbare Breite über 25 bis 30 mm, befestigen durch Kleben, auf den Bodenbelag aufsetzen.
Menge: 12,000 m
DIN 276-06: 352
Leistungsbereich: 036

**01.03.0170 Abschlussprofil Alu B 25-30mm**
STLB-Bau 2025-10 036
Abschlussprofil zweischenkelig mit Aufkantung, aus Aluminium, sichtbare Breite über 25 bis 30 mm, befestigen durch Kleben, auf den Bodenbelag aufsetzen.
Menge: 10,000 m
Kostengruppe DIN 276 2018-12: 353
DIN 276-06: 352
Leistungsbereich: 036

#### Teilleistung 01.04 Neubau Nordseite Bodenbelag Nadelvlies

**01.04.0010 Untergrund reinigen Estrich lose Verunreinigung laden LKW AN**
Reinigen des Untergrundes aus Estrich, von grober Verschmutzung, von losen Verunreinigungen, für Bodenbelagsarbeiten, Untergrund waagerecht, aufgenommene Stoffe sammeln, auf LKW des AN laden und entsorgen, Abfall ist nicht gefährlich, nicht schadstoffbelastet.
Menge: 56,000 m2
Kostengruppe DIN 276 2018-12: 397
DIN 276-06: 352
Leistungsbereich: 033

**01.04.0020 Untergrund anschleifen absaugen Estrich**
STLB-Bau 2025-10 036
Anschleifen und Absaugen des Untergrundes aus Estrich, für Bodenbelagarbeiten.
Menge: 56,000 m2
Kostengruppe DIN 276 2018-12: 397
DIN 276-06: 352
Leistungsbereich: 036

**01.04.0030 Voranstrich auftragen PUR-Grundierung**
STLB-Bau 2025-10 025
Voranstrich auftragen, auf Boden, Untergrund Zementestrich, in einem Arbeitsgang, mit Polyurethan-Grundierung.
Menge: 56,000 m2
Kostengruppe DIN 276 2018-12: 353
DIN 276-06: 352
Leistungsbereich: 025

**01.04.0040 Boden innen Estrich Zementspachtel 1x spachteln**
STLB-Bau 2025-10 034
Boden innen, mit Estrich, Zementestrich, Rautiefe bis 0,5 mm, mit zementhaltiger Spachtelmasse einmal spachteln mit Strukturangleichung, ganzflächig.
Menge: 56,000 m2
Kostengruppe DIN 276 2018-12: 353
DIN 276-06: 352
Leistungsbereich: 034

**01.04.0050 Untergrund anschleifen absaugen Estrich**
Anschleifen und Absaugen des Untergrundes aus Zementspachtel, für Bodenbelagarbeiten.
Menge: 56,000 m2
Kostengruppe DIN 276 2018-12: 397
DIN 276-06: 352
Leistungsbereich: 036

**01.04.0060 Untergrund grundieren**
Untergrund mit geeignetem Haftgrund grundieren.
Menge: 56,000 m2
DIN 276-06: 352

**01.04.0070 Überstand Randdämmstreifen abschneiden Mineralwolle**
STLB-Bau 2024-10 036
Abschneiden des Überstandes des Randdämmstreifens aus Mineralwolle, für Bodenbelagarbeiten.
Menge: 42,000 m
Kostengruppe DIN 276 2018-12: 353
DIN 276-06: 352
Leistungsbereich: 036

**01.04.0080 Nadelvliesbodenbelag/ Kugelvlies D 4-5mm Polyamid**
Textiler Nadelvliesbodenbelag DIN EN 1307, Abschnitt 3.5 Typ A2 mit in der Nutzschicht eingestreuten kugelfasern (mehrschichtig - vollimprägniert), Einstufung DIN EN ISO 10874 Klasse 33 (gewerblicher Bereich, mittlere Beanspruchung), Klasse LC 1, einfach, antistatisch, Aufladungsspannung im Begehversuch ISO 6356 max. 2 kV, Trittschallverbesserungsmaß DIN EN ISO 10140-3 über 20 bis 22 dB, geeignet für Stuhlrollen ( ständige Nutzung) DIN EN 12529 Typ H und für Fußbodenheizung, Brandverhaltensklasse DIN EN 13501-1 CFL-s1,
Gesamtdicke über 4 bis 5 mm, Oberseite grobfaserig, punktgemustert, Farbton nach Standardkollektion, Rückseitenausrüstung mit Schwerbeschichtung aus APP, Nutzschicht Polyamid, vermischt mit anderen Fasern, auf vollflächig gespachtelten Untergrund, Spachtelung wird gesondert vergütet, rapportlos, vollflächig kleben, Bahnenbreite 200 cm.
Menge: 56,000 m2
Kostengruppe DIN 276 2018-12: 353
Leistungsbereich: 036

**01.04.0090 Sockelleiste Kunststoff hart 1tlg Dichtlippe H 70-75mm**
STLB-Bau 2025-10 036
Sockelleiste aus Kunststoff, hart, als einteiliges Profil, mit Dichtlippe, Höhe über 70 bis 75 mm, einfarbig, Farbton nach Standardkollektion, befestigen durch Kleben, Untergrund Putz.
Menge: 42,000 m
Kostengruppe DIN 276 2018-12: 353
DIN 276-06: 352
Leistungsbereich: 036

**01.04.0100 Außenecke Sockelleiste Kunststoff hart 1tlg H 70-75mm**
STLB-Bau 2025-10 036
Vorgefertigte Außenecke für Sockelleiste, Sockelleiste aus Kunststoff, hart, einteilig, mit Dichtlippe, Höhe über 70 bis 75 mm.
Menge: 2,000 St
Kostengruppe DIN 276 2018-12: 353
DIN 276-06: 352
Leistungsbereich: 036

**01.04.0110 Innenecke Sockelleiste Kunststoff hart 1tlg H 70-75mm**
STLB-Bau 2025-10 036
Vorgefertigte Innenecke für Sockelleiste, Sockelleiste aus Kunststoff, hart, einteilig, mit Dichtlippe, Höhe über 70 bis 75 mm.
Menge: 8,000 St
Kostengruppe DIN 276 2018-12: 353
DIN 276-06: 352
Leistungsbereich: 036

**01.04.0120 Enden Sockelleiste m.Endkappe abdecken Kunststoff hart 1tlg H 70-75mm**
STLB-Bau 2025-10 036
Sichtbare Enden einschl. Oberflächenbehandlung für Sockelleiste mit Endkappe abdecken, Sockelleiste aus Kunststoff, hart, einteilig, mit Dichtlippe, Höhe über 70 bis 75 mm.
Menge: 4,000 St
Kostengruppe DIN 276 2018-12: 353
DIN 276-06: 352
Leistungsbereich: 036

**01.04.0130 Anpassen Nadelvliesbodenbelag**
STLB-Bau 2025-10 036
Anpassen ohne Leistenabdeckung, gerade, Bodenbelag aus Nadelvlies.
Menge: 6,000 m
Kostengruppe DIN 276 2018-12: 353
Leistungsbereich: 036

**01.04.0140 Übergangsprofil Alu B 25-30mm**
STLB-Bau 2024-10 036
Übergangsprofil gewölbt, aus Aluminium, sichtbare Breite über 25 bis 30 mm, befestigen durch Kleben, auf den Bodenbelag aufsetzen.
Menge: 3,000 m
DIN 276-06: 352
Leistungsbereich: 036

**01.04.0150 Abschlussprofil Alu B 25-30mm**
STLB-Bau 2025-10 036
Abschlussprofil zweischenkelig mit Aufkantung, aus Aluminium, sichtbare Breite über 25 bis 30 mm, befestigen durch Kleben, auf den Bodenbelag aufsetzen.
Menge: 3,000 m
Kostengruppe DIN 276 2018-12: 353
DIN 276-06: 352
Leistungsbereich: 036

#### Teilleistung 01.05 Hauptgebäude Bodenbelag Nadelvlies UG -OG

**01.05.0010 Untergrund reinigen Estrich lose Verunreinigung laden LKW AN**
Reinigen des Untergrundes aus Estrich, von grober Verschmutzung, von losen Verunreinigungen, für Bodenbelagsarbeiten, Untergrund waagerecht, aufgenommene Stoffe sammeln, auf LKW des AN laden und entsorgen, Abfall ist nicht gefährlich, nicht schadstoffbelastet.
Menge: 454,000 m2
Kostengruppe DIN 276 2018-12: 397
DIN 276-06: 352
Leistungsbereich: 033

**01.05.0020 Untergrund anschleifen absaugen Estrich**
STLB-Bau 2025-10 036
Anschleifen und Absaugen des Untergrundes aus Estrich, für Bodenbelagarbeiten.
Menge: 454,000 m2
Kostengruppe DIN 276 2018-12: 397
DIN 276-06: 352
Leistungsbereich: 036

**01.05.0030 Voranstrich auftragen PUR-Grundierung**
STLB-Bau 2025-10 025
Voranstrich auftragen, auf Boden, Untergrund Zementestrich, in einem Arbeitsgang, mit Polyurethan-Grundierung.
Menge: 454,000 m2
Kostengruppe DIN 276 2018-12: 353
DIN 276-06: 352
Leistungsbereich: 025

**01.05.0040 Boden innen Estrich Zementspachtel 1x spachteln**
STLB-Bau 2025-10 034
Boden innen, mit Estrich, Zementestrich, Rautiefe bis 0,5 mm, mit zementhaltiger Spachtelmasse einmal spachteln mit Strukturangleichung, ganzflächig.
Menge: 454,000 m2
Kostengruppe DIN 276 2018-12: 353
DIN 276-06: 352
Leistungsbereich: 034

**01.05.0050 Untergrund anschleifen absaugen Estrich**
Anschleifen und Absaugen des Untergrundes aus Zementspachtel, für Bodenbelagarbeiten.
Menge: 454,000 m2
Kostengruppe DIN 276 2018-12: 397
DIN 276-06: 352
Leistungsbereich: 036

**01.05.0060 Untergrund grundieren**
Untergrund mit geeignetem Haftgrund grundieren.
Menge: 454,000 m2
DIN 276-06: 352

**01.05.0070 Überstand Randdämmstreifen abschneiden Mineralwolle**
STLB-Bau 2024-10 036
Abschneiden des Überstandes des Randdämmstreifens aus Mineralwolle, für Bodenbelagarbeiten.
Menge: 168,000 m
Kostengruppe DIN 276 2018-12: 353
DIN 276-06: 352
Leistungsbereich: 036

**01.05.0080 Nadelvliesbodenbelag/ Kugelvlies D 4-5mm Polyamid**
Textiler Nadelvliesbodenbelag DIN EN 1307, Abschnitt 3.5 Typ A2 mit in der Nutzschicht eingestreuten kugelfasern (mehrschichtig - vollimprägniert), Einstufung DIN EN ISO 10874 Klasse 33 (gewerblicher Bereich, mittlere Beanspruchung), Klasse LC 1, einfach, antistatisch, Aufladungsspannung im Begehversuch ISO 6356 max. 2 kV, Trittschallverbesserungsmaß DIN EN ISO 10140-3 über 20 bis 22 dB, geeignet für Stuhlrollen (ständige Nutzung) DIN EN 12529 Typ H und für Fußbodenheizung, Brandverhaltensklasse DIN EN 13501-1 CFL-s1,
Gesamtdicke über 4 bis 5 mm, Oberseite grobfaserig, punktgemustert, Farbton nach Standardkollektion, Rückseitenausrüstung mit Schwerbeschichtung aus APP, Nutzschicht Polyamid, vermischt mit anderen Fasern, auf vollflächig gespachtelten Untergrund, Spachtelung wird gesondert vergütet, rapportlos, vollflächig kleben, Bahnenbreite 200 cm.
Menge: 454,000 m2
Kostengruppe DIN 276 2018-12: 353
Leistungsbereich: 036

**01.05.0090 Sockelleiste Kunststoff hart 1tlg Dichtlippe H 70-75mm**
STLB-Bau 2025-10 036
Sockelleiste aus Kunststoff, hart, als einteiliges Profil, mit Dichtlippe, Höhe über 70 bis 75 mm, einfarbig, Farbton nach Standardkollektion, befestigen durch Kleben, Untergrund Putz.
Menge: 168,000 m
Kostengruppe DIN 276 2018-12: 353
DIN 276-06: 352
Leistungsbereich: 036

**01.05.0100 Außenecke Sockelleiste Kunststoff hart 1tlg H 70-75mm**
STLB-Bau 2025-10 036
Vorgefertigte Außenecke für Sockelleiste, Sockelleiste aus Kunststoff, hart, einteilig, mit Dichtlippe, Höhe über 70 bis 75 mm.
Menge: 25,000 St
Kostengruppe DIN 276 2018-12: 353
DIN 276-06: 352
Leistungsbereich: 036

**01.05.0110 Innenecke Sockelleiste Kunststoff hart 1tlg H 70-75mm**
STLB-Bau 2025-10 036
Vorgefertigte Innenecke für Sockelleiste, Sockelleiste aus Kunststoff, hart, einteilig, mit Dichtlippe, Höhe über 70 bis 75 mm.
Menge: 90,000 St
Kostengruppe DIN 276 2018-12: 353
DIN 276-06: 352
Leistungsbereich: 036

**01.05.0120 Enden Sockelleiste m.Endkappe abdecken Kunststoff hart 1tlg H 70-75mm**
STLB-Bau 2025-10 036
Sichtbare Enden einschl. Oberflächenbehandlung für Sockelleiste mit Endkappe abdecken, Sockelleiste aus Kunststoff, hart, einteilig, mit Dichtlippe, Höhe über 70 bis 75 mm.
Menge: 44,000 St
Kostengruppe DIN 276 2018-12: 353
DIN 276-06: 352
Leistungsbereich: 036

**01.05.0130 Anpassen Nadelvliesbodenbelag**
STLB-Bau 2025-10 036
Anpassen ohne Leistenabdeckung, gerade, Bodenbelag aus Nadelvlies.
Menge: 35,000 m
Kostengruppe DIN 276 2018-12: 353
Leistungsbereich: 036

**01.05.0140 Anpassen Nadelvliesbodenbelag an schräge Bauteile**
STLB-Bau 2025-10 036
Anpassen von Bodenbelag aus Nadelvlies, an schräg angrenzende Bauteile.
Menge: 25,000 m
Kostengruppe DIN 276 2018-12: 353
Leistungsbereich: 036

**01.05.0150 Übergangsprofil Alu B 25-30mm**
STLB-Bau 2024-10 036
Übergangsprofil gewölbt, aus Aluminium, sichtbare Breite über 25 bis 30 mm, befestigen durch Kleben, auf den Bodenbelag aufsetzen.
Menge: 24,000 m
DIN 276-06: 352
Leistungsbereich: 036

**01.05.0160 Abschlussprofil Alu B 25-30mm**
STLB-Bau 2025-10 036
Abschlussprofil zweischenkelig mit Aufkantung, aus Aluminium, sichtbare Breite über 25 bis 30 mm, befestigen durch Kleben, auf den Bodenbelag aufsetzen.
Menge: 20,000 m
Kostengruppe DIN 276 2018-12: 353
DIN 276-06: 352
Leistungsbereich: 036
